# AUSSCHREIBEN.DE
Angebotsaufforderung (GAEB DA XML 3.2, DA83)
Projekt: ADE
Erstellt mit: GXML Toolbox V3.2 R20170508, ORCA a.de-Exporting (3.4.11.139), 15.07.2020

## 1 Rathscheck Schiefer und Dach-Systeme ZN der Wilh. Werhahn KG

*Hinweis: Herstellerinformation*
Rathscheck Schiefer und Dach-Systeme ZN der Wilh. Werhahn KG Neuss
St.-Barbara-Straße 3
D-56727 Mayen-Katzenberg
Telefon (0)2651 955-0
Fax (0)2651 955-100
info@rathscheck.de (mailto:info@rathscheck.de)
http://www.rathscheck.de (http://www.rathscheck.de/)

### Titel 01 Vorbemerkungen

*Hinweis: allgemeine Vorbemerkungen*
Nachfolgend möchten wir Ihnen zu unseren Muster-Leistungsverzeichnissen einige Erläuterungen / Hinweise an die Hand geben.

1. Die Muster-Leistungsverzeichnisse erheben grundsätzlich nicht den Anspruch auf Vollständigkeit. Die Leistungsverzeichnisse sind für jeden Einzelfall von dem Bauherren / Planer dahingehend zu überprüfen, ob sie für das Bauvorhaben einschlägig sind und den projektspezifischen Anforderungen genügen. D.h. die Leistungsverzeichnisse sind regelmäßig entsprechend anzupassen.

2. Wir empfehlen die Hinzuziehung von Fachplanern und spezialisierten Fachunternehmen, die eine ausreichende Erfahrung im Umgang mit unseren Produkten vorweisen können. Der richtige Umgang mit Naturbaustoffen setzt entsprechende Fachkenntnisse zwingend voraus.

3. Bei Planung und Ausführung sind grundsätzlich die anerkannten Regeln der Technik zu beachten. Dazu zählen u.a. nachstehende Regelwerke:

- Das Regelwerk des Deutschen Dachdeckerhandwerks (Zentralverband des Deutschen Dachdeckerhandwerks e.V.)
- DIN EN 12326-1 und -2
- Produktdatenblätter und Prüfzeugnisse
- Schiefer-Bibel (Rathscheck)

4. Darüber hinaus kann im Einzelfall bei Planung und Ausführung auch der Stand der Technik maßgeblich sein. Dies deshalb, weil das Unternehmen Rathscheck stets an der Weiterentwicklung und Innovation ihrer Produkte arbeitet.

Unter dem Stand der Technik ist im Allgemeinen ein fortgeschrittener, fortschrittlicher Entwicklungsstand zu verstehen, dessen Erprobung seine Eignung für die Praxis ergeben hat, der jedoch nicht zwingend bereits zu den anerkannten Regeln der Technik zählt.

Der Stand der Technik ergibt sich u.a. aus:
- Verlegerichtlinien
- Einbauanleitungen
- Schiefer-Bibel (Rathscheck)

Den beteiligten Fachleuten wird empfohlen, ihren Auftraggeber / Bauherren darüber aufzuklären, wenn abweichend von den anerkannten Regeln der Technik geplant und ausgeführt wird.

5. Im Fall einer öffentlichen Ausschreibung sind die Muster-Leistungsverzeichnisse entsprechend den Erfordernissen des Vergaberechts anzupassen.

### Titel 02 Rathscheck-Schiefer-System

*Hinweis: Ergänzende Informationen & Downloads*
Wir bieten Ihnen kostenlose Downloads zu unserem umfassenden Schiefer-Angebot

Schieferdetails
Mit unseren Dach- und Fassadendetails stellen wir Ihnen eine Auswahl hochwertiger Bilddateien (.jpg) sowie einen technischen Querschnitt (.pdf) für einen detaillierten Aufbau zur Verfügung. Laden Sie sich jetzt Ihre gewünschten Dach- und Fassadendetails für eine professionelle Planung und Ausführung mit Schiefer kostenlos herunter. Jetzt Paket herunterladen: https://www.rathscheck.de/service/downloads/schieferdetails-fuer-dach-und-fassade (http://www.ausschreiben.de/online/usr/view.php?mode=link&tb=rathscheck&url=https://www.rathscheck.de/service/downloads/schieferdetails-fuer-dach-und-fassade)

Prüfzertifikate
Schiefer ist ein durchweg natürlicher Baustoff ohne schädliche, belastende oder gesundheitlich bedenkliche Inhaltsstoffe. Während der Nutzungsdauer entstehen keinerlei negative umwelt- und gesundheitsrelevanten Auswirkungen. Es ergeben sich keinerlei Entsorgungsprobleme. Hier finden Sie alle unsere Prüfzertifikate und Prüfzeugnisse unserer Produkte.
Zu den Prüfzertifikaten: https://www.rathscheck.de/service/downloads/pruefzeugnisse (http://www.ausschreiben.de/online/usr/view.php?mode=link&tb=rathscheck&url=https://www.rathscheck.de/service/downloads/pruefzeugnisse)

Schiefer-Texturen
Eine Übersicht der verschiedenen Schiefer-Texturen für unsere Deckarten. Alle Schiefer-Texturen als ZIP finden Sie unter: https://www.rathscheck.de/service/downloads/texturen (http://www.ausschreiben.de/online/usr/view.php?mode=link&tb=rathscheck&url=https://www.rathscheck.de/service/downloads/texturen)

Schiefer-Inspiration - Unsere Broschüren
Viele historische Bauwerke und auch die moderne Architektur nutzt die hochwertigen Eigenschaften und den natürlichen Charme des Schiefers. Denn Schiefer entspricht allen Anforderungen der heutigen Bauphysik und ist dank innovativer Verlegetechniken und seiner Langlebigkeit äußerst wirtschaftlich. Lassen Sie sich inspirieren: https://www.rathscheck.de/home/inspiration-und-wissen/broschueren (http://www.ausschreiben.de/online/usr/view.php?mode=link&tb=rathscheck&url=https://www.rathscheck.de/home/inspiration-und-wissen/broschueren)

Kontakt & Beratung
Wenn Sie Fragen haben oder eine Beratung rund um das Thema Schiefer wünschen: Schreiben Sie uns gerne und wir helfen Ihnen gerne weiter. Zur Kontaktanfrage: https://www.rathscheck.de/service/kontakt-beratung (http://www.ausschreiben.de/online/usr/view.php?mode=link&tb=rathscheck&url=https://www.rathscheck.de/service/kontakt-beratung)

**02.0001 Dachfläche mit dem Rathscheck Schiefer-System eindecken**
Dachfläche (Mindestdachneigung 25° bis max. 6m Sparrenlänge bzw. 30° ab 7m Sparrenlänge, Sparrenabstand (lichte Weite: max. 60cm) mit dem Rathscheck Schiefer- System nach den Rathscheck- Verlegerichtlinien eindecken.

Das System besteht aus folgenden Komponenten:

1) Metalltragprofile - hergestellt aus 1,2 mm feuerverzinktem Baustahl

2) Verbindern - hergestellt aus 0,7 mm feuerverzinktem Stahl und stirnseitig mit einer farbigen Schutzschicht.beschichtet. Die
Rückseite ist mit einer Einbrennlackierung versehen.

3) Edelstahldraht-Federklammern, chemisch geschwärzt

4) bester, blauer und säurefester Schiefer der Qualität InterSIN (in den Codestufen W1, S1, T1),in der Schiefergröße 40x40 (altern. 40x30 bzw. 40x25 cm)
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Menge: 0,000 m²

**02.0002 An seitliche An- und Abschlüsse anarbeiten**
Rathscheck Schiefer-System an seitliche An- und Abschlüsse anarbeiten.
Menge: 0,000 m

**02.0003 Rathscheck Schiefer-System an Dachfenster anarbeiten**
Rathscheck Schiefer-System an Dachfenster
(Abmessung: .. cm x .. cm) anarbeiten.
Menge: 0,000 m

**02.0004 Rathscheck Schiefer-System an Einbauteile anarbeiten**
Rathscheck Schiefer-System an Einbauteile (z.B. Lüfter, Dachhaken, Schneefangstütze, Antennendurchgang) anarbeiten.
Menge: 0,000 m

**02.0005 Einseitig an den Gratverlauf ebentl. erforderlicher Unterlagsbleche als Mehraufwand anarbeiten**
Rathscheck Schiefer-System einseitig an den Gratverlauf einschl. ebentl. erforderlicher Unterlagsbleche als Mehraufwand zur Flächendeckung anarbeiten.
Menge: 0,000 m

**02.0006 Beidseitig an den Gratverlauf als Mehraufwand anarbeiten**
Rathscheck Schiefer-System beidseitig an den Gratverlauf einschl. eventl. erforderlicher Unterlagsbleche als Mehraufwand zur Flächendeckung anarbeiten.
Menge: 0,000 m

**02.0007 Einseitig an den Kehlverlauf als Mehraufwand anarbeiten**
Rathscheck Schiefer-System einseitig an den Kehlverlauf einschl. der erforderlichen Kehlklammern als Mehraufwand zur
Flächendeckung anarbeiten.
Menge: 0,000 m

**02.0008 Beidseitig an den Kehlverlauf als Mehraufwand anarbeiten**
Rathscheck Schiefer-System beidseitig an den Kehlverlauf einschl. der erforderlichen Kehlklammern als Mehraufwand zur
Flächendeckung anarbeiten.
Menge: 0,000 m

**02.0009 Ortgangabschluss Zinkblech zurichten, montieren**
Ortgangabschluss aus Zinkblech inklusive Hafterblech zurichten und montieren.

Materialen: Titanzink / verz. Stahl
Dicke: 0,70 / 0,88 mm
Zuschnitte: 333 / 167 mm
Kantungen: 5 / 1 Stck.
Menge: 0,000 m

**02.0010 First einseitig als Mehraufwand eindecken**
First einseitig (Pultfirst) als Mehraufwand zur Flächendeckung eindecken.
Menge: 0,000 m

**02.0011 First beidseitig als Mehraufwand eindecken**
First beidseitig als Mehraufwand zur Flächendeckung eindecken.
Menge: 0,000 m

**02.0012 Traufe als Mehraufwand**
Traufe als Mehraufwand zur Flächendeckung eindecken.
Menge: 0,000 m

**02.0013 Solarmodul passend zum Rathscheck Schiefer-System**
Solarmodul passend zum Rathscheck Schiefer-System zur Flächendeckung eindecken.

Modul-Typ: PLM-5M-14
Abmessung: 1200 x 400 x 5,1 mm
Gewicht: 4,5 kg
P(max): 50 W
Zelltyp: monokristallienes Silizium
Zellanzahl: 14 Zellen pro Modul
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Menge: 0,000 Stk
